# MRI 541-542 - Erweiterung Kinderbetreuung
Angebotsaufforderung (GAEB DA XML 3.1, DA83)
Währung: EUR
Vergabeart: Öffentliche Ausschreibung
Eröffnung: 29.04.2026 13:00:00
Ausführungsbeginn: 27.07.2026
Ausführungsende: 07.08.2026
Auftraggeber: TUM-Klinikum rechts der Isar, Ismaninger Str. 22, 81675 München, Deutschland, Telefon +498941407192
Erstellt mit: NEVARIS/ GXML Toolbox V3.3 R20240815, NEVARIS 25.2.0, 14.04.2026

## 105.01 Fensterbauarbeiten

*Hinweis: HINWEIS*
AUSFÜHRUNG NACH
VOB TEIL C in der aktuell gültigen Fassung

*Hinweis: BAUBESCHREIBUNG*
Das TUM-Klinikum rechts der Isar verfügt über eine bestehende Kinderbetreuungseinrichtung in den Erdgeschossflächen der Trogerstr. 20 - 24.
Aufgrund des steigenden Bedarfs sollen die bestehenden Flächen erweitert werden. Die geplanten Erweiterungsflächen befinden sich in einem Teilbereich des Erdgeschosses der Trogerstr. 26 sowie im 1.OG und einem Erweiterungsanbau.Im historischen Bestandsgebäude werden folgende Raumnutzungen untergebracht:
-  Garderoben (EG + 1.OG)
-  Technikraum (EG + 1.OG)
-  Personal-Teeküche (EG)
-  Gruppen-, Ruhe- und Mehrzweckräume (EG + 1.OG)
-  Personal-WCs im Bestand (1.OG) werden saniert

Im Erweiterungsanbau sind folgende Nutzungen geplant:
-  Treppenraum (EG + 1.OG)
-  Speiseaufzug
-  Spül- und Personal-Teeküchen (EG + 1.OG)
-  Personal-WCs (EG)
-  Sanitärbereich für Kikri (EG) und Kiga (1.OG)
-  Gruppen-/Mehrzweckraum
-  Putzmittelraum (1.OG)

Im Erdgeschoss werden Räume für Krippenkinder realisiert, im Oberschoss sind Räume für Kindergartenkinder geplant.

Im Rückgebäude der Trogerstr. 24 ist die fussläufige Erschließung sowie die Anlieferung für Speisen/Getränke inkl. Ausgußraum vorgesehen.
Zwischen der Einrichtung in der Trogerstr. 24 und dem Erweiterungsanbau bleit die bestehende Türöffnung als Verbindung der beiden Einheiten sowie als 2. Rettungsweg für die Einheit in der Trogerstr. 24 bestehen.

Die vorab bauseitig erstellte Mikropfahlgründung ist perspektivisch für 3 Obergeschosse ausgelegt. Im ersten Schritt wird der Anbau bestehend aus EG + 1OG realisiert.

Denkmalschutz (informativ)
Das Bestandsgebäude steht unter Denkmalschutz und weist eine kleinteilige Grundrissstruktur auf. Um geeignete Raumgrößen für Gruppenräume um zu schaffen, müssen großflächige Durchbrüche in den Bestandswänden realisiert werden. Dabei ist aus Gründen des Denkmalschutzes zu gewährleisten, dass die ursprüngliche Raumstruktur weiterhin ablesbar ist.
Die historischen Bauteile wie Parkettböden, Türen und neuere Fenster unterstehen ebenfalls dem Denkmalschutz und sind gemäß den Vorgaben der Unteren Denkmalschutzbehörde zu restaurieren. Insbesondere im Bereich der Zusammenschaltung von ursprünglich getrennten Räumen ist bereits jetzt erkennbar, dass Teile der geschützten Parkettböden ausgebaut, angehoben und wieder eingebaut werden müssen, um ein einheitliches Niveau zu erreichen.
Sämtliche ausschreibungsgegenständliche Arbeiten sind in einem neuen Anbau in Erweiterung des denkmalgeschützten Altbau durchzuführen. Denkmalgeschützte Bauteile dürfen bei der Anlieferung der Bauteile und durch die Arbeiten des AN nicht beschädigt werden. Die engmaschige Abstimmung mit der Unteren Denkmalschutzbehörde ist Auflage der Baugenehmigung. Bei sämtlichen Eingriffen ist vorab Rücksprache mit der örtlichen Bauleitung zu halten. Sofern unvorhergesehene Umstände eintreten, ist die örtliche Bauleitung unverzüglich zu informieren und das weitere Vorgehen abzustimmen.

Termine
Die Termine für die ausschreibungsgegenständlichen Arbeiten sind dem beiliegenden Bauzeitenplan zu entnehmen. Die angegebenen Termine sind zwingend einzuhalten, um Kollisionen mit anderen Gewerken auszuschließen.
Das Bestandsgebäude findert sich in Nutzung (Kindergarten und -krippe im Nachbargebäude, Verwaltungsbereiche des TUM Klinikums bzw. Wohnnutzung). Die Arbeiten finden bei laufenden Betrieb in den anschließenden Bestandsgebäuden statt. Sollte es der laufende Betrieb erfordern, müssen Unterbrechungen der Arbeiten angeordnet werden. Mit kurzzeitigen Unterbrechungen der Montagearbeiten aufgrund des laufenden Betriebs zu rechnen.

Da die Arbeiten im laufenden Betrieb auszuführen sind, wird  auf folgende Punkte besonders hingewiesen:
- Staub- und Schmutzbildung müssen so gut wie möglich verhindert werden und falls auftretend umgehend beseitigt werden.
- Sämtliche Arbeiten sind zügig und termingerecht durchzuführen.
- Anfallender Bauschutt ist umgehend zu beseitigen.
- Bauschutt und Verpackungsmaterial, sowie anfallender Problemmüll ist dem Gesetz entsprechend zu entsorgen.
- Es sind Arbeitsverfahren anzuwenden, die eine geringstmögliche Lärm- und Staubentwicklung gewährleisten. Auf die Einhaltung des Gesetzes zum Schutz gegen Baulärm und dessen Ausführungsbestimmungen wird hingewiesen. Besonders ist darauf zu achten, dass in angrenzenden Gebäuden die zulässigen Immissionsrichtwerte nicht überschritten werden.

Grundsätzliche Arbeitszeiten:
-  werktags von 7.00 - 18.00h
-  nach vorheriger Abstimmung mit dem AG sind u.U. bei Bedarf erweiterte Zeiträume möglich
-  Da sich im Nachbargebäude Flächen zur Kinderbetreuung befinden, sind lärmintensive Arbeiten während der Nachmittagsruhe des angrenzenden Kindergarten zu vermeiden.

Weiterhin zu beachten:
- Sämtliche Maschinen und Werkzeuge sind vom AN zu stellen.
- Der AN hat vor Ausführung der Arbeiten die Baustellen zu besichtigen und evtl. Bedenken sind mit der Bauleitung vorab zu klären.
- Sämtliche Maße sind vom AN zu überprüfen.

Baustelleneinrichtung und Erschließung
Die ausschreibungsgegenständlichen Arbeiten in dem neuen Anbau (Erweiterung des bestehenden, denkmalgeschützten Gebäudes) sind im Erdgeschoss und 1.OG zu erbringen.

Die Arbeiten Im Bereich des Anbaus sind im Innenhof des Gebäudes MRI 542 (Trogerstr. 26, 81675 München) auszuführen. Der Zugang erfolgt über die Hofdurchfahrt des Gebäudes an der Trogerstr. 26.
lichte Durchgangsmaße:
-  Durchgangsöffnung Strassenseite: B ca. 2,46m, H ca. 3,35m
-  Durchfahrt (niedrigste Stelle im Bereich UZ): B ca. 2,50, H ca. 3,40m
-  Durchgangsöffnung Hofseite: B ca. 2,35m, H ca. 3,38m

Die Fenster- bzw. Fenstertürelemente sind durch diese Hofeinfahrt einzubringen. Die Anlieferung der Einbauteile unter diesen (erschwerten) Bedingungen ist in den Einheitspreis einzukalkulieren.

Die Platzverhältnisse für die Baustelleneinrichtung, die Zugänglichkeit zum Baufeld sowie das Umfeld des Baufeldes sind äußerst beschränkt. Das Bauvorhaben liegt auf dem Gelände des TUM-Klinikums an der Trogerstraße 26. Es handelt sich um denkmalgeschützten Bautenbestand mit kleinteiliger Zufahrts- und Hofsituation. Dies ist bei der Kalkulation der nachfolgend beschriebenen Positionen zu berücksichtigen.
Die Hofdurchfahrt hat eine zulässige Nutzlast von ca. 4KN/m². Die Durchfahrt wurde im KG-Bereich bereits mittels Baustützen ertüchtigt. Bei höheren (Geräte-)Lasten ist im Vorfeld ein Statiker einzubinden.
Zur Geräte- und Materialeinbringung steht kein Kran zur Verfügung. Es ist sicherzustellen, dass die zulässige Nutzlast der Hofdurchfahrt nicht überschritten wird bzw. entsprechend der statischen Vorgaben ertüchtigt wird. Die Bauteile (Boden/Decke und Wände) sind gegen Beschädigungen durch Transport- und sonstige Arbeiten zu schützen. Schutzmaßnahmen sind in den Einheitspreis einzukalkulieren. Diese werden nicht gesondert vergütet.
An- und Ablieferung erfolgen über die Trogerstraße. Verschmutzungen auf der Zufahrtsstraße (Trogerstr.) sowie auf der Baustellen- und BE-Fläche im Rahmen der erforderlichen Transporte sind umgehend, unaufgefordert und auf Kosten des AN zu beseitigen (im Einheitspreis mit abgegolten). Verunreinigungen sind generell zu vermeiden bzw. durch geeignete Maßnahmen zu verringern (z.B. Anfeuchten zur Vermeidung von Staubentwicklung, u.ä.).
Die Befahrbarkeit der Trogerstrasse, insbesondere durch Rettungswägen, Polizei oder Feuerwehreinsatzfahrzeuge ist zu jedem Zeitpunkt sicherzustellen.
Vom AG wird eine Baustelleneinrichtungsfläche im Außenbereich (ohne Witterungsschutz) zur Verfügung gestellt.  Der Ausschreibung liegt eine Übersichtsskizze mit Darstellung der Bereiche bei. Sanitäreinrichtungen werden im Bereich der Umbaufläche vonseiten des AG zur Verfügung gestellt.
Die Baustelleneinrichtung ist umlaufend mit Bauzäunen geschlossen und geschlossen zu halten. Die Hofdurchfahrt ist ebenfalls durch Bauzaunelemente gesichert und geschlossen zu halten. Das Öffnen der Bauzäune ist zur zum Zwecke des Transportes gestattet. Alle Zugänge sind mit Schloss zu sichern. Nach arbeitstäglichem Abschluss der Arbeiten ist sicherzustellen, dass alle Zugänge verschlossen sind.
Den Anweisungen des durch den AG eingesetzten Sige-Koordinator ist Folge zu leisten.

Auf dem Gelände des TUM Klinikums besteht Parkverbot, d.h. KFZ dürfen nicht auf dem Gelände geparkt werden.
Größere Anlieferungen und Transporte großer Gerätschaften sind mit dem AG abzustimmen und 2 Wochen im Voraus anzumelden.
Diese Informationen sind der Kalkulation des AN zugrunde zu legen.

Pläne und sonstige Unterlagen
Dem LV liegen Anlagen bei, die der Kalkulation des AN zugrunde zu legen sind:
- MRI 541-542_Erweiterung Kinderbetreuung_Bauzeitenplan_2026-03-22
- MRI 541-542_SCH 1-5_Erweiterung Kita_WP_Index D_2026-04-13
- MRI 541-542_SCH 6, A-B_Erweiterung Kita_WP_Index D_2026-04-13
- MRI 541-542_1.OG_Erweiterung Kita_WP_Index F_2026-04-13
- MRI 541-542_Ansichten_Erweiterung Kita_WP_Index 0_2026-04-13
- MRI 541-542_EG_Erweiterung Kita_WP_Index G_2026-04-13
- MRI 541-542_Erw. Kinderbetreuung_vorl. BE-Plan + P-Sperrung_PHASE 3_2025-09-11
- B175955_04_BER_1D

Unterlagen und Pläne werden digital zur Verfügung gestellt. Plot, Druck und Vervielfältigung von Unterlagen sind vom AN in den Gesamtpreis einzukalkulieren.

Technische Angaben
Art der Leistung
Ausschreibungsgegenstand sind Lieferung und Einbau von Fensterelementen gemäß der nachfolgenden Beschreiung inkl. sämtlicher Nebenarbeiten am neuen Anbau. Mit dem Angebot ist ein Einbaukonzept vorzulegen. Es steht kein Kran zur Verfügung. Sämtliche Geräte und Nebenarbeiten für den Einbau im EG und 1.OG sind in den Einheitspreis einzukalkulieren. Es dürfen nur Produkte mit Eignung für den Einsatz in Kindergärten und -krippen verwendet werden.

Die Leistungen sind - sofern nicht ausdrücklich anders beschrieben - mit sämtlichen erforderlichen Lieferungen und Leistungen anzubieten. Die angebotenen Leistungen müssen den in den LV-Texten beschriebenen Anforderungen und Qualitäten entsprechen. Alle Baustoffe und Konstruktionen müssen über eine gültige bauaufsichtliche Zulassung verfügen oder durch anerkannte Prüfzeugnisse als geeignet nachgewiesen werden. Die Ausführung ist gemäß der Prüfzeugnisse zu erbringen. Die Nachweise sind vor Beginn der Arbeiten vorzulegen. Nachweise, z.B. zum Brandverhalten der Bauteile, sind vor Beginn der Arbeiten vorzulegen.

Schutz bestehender Bauteile (im Gesamtpreis zu kalkulieren):
-  Schutzabdeckung Hofdurchfahrt: Boden, Wände, Decken nach Erfordernis
-  Schutzabdeckung von Bauteilen im Zuge der Einbaumaßnahmen nach Erfordernis

Die Leistungen sind entsprechend folgender Vorgaben in der aktuell gültigen Fassung auszuführen:
-  VOB Teil C, ATV DIN 18299, Allgemeine Regelungen für Bauarbeiten jeder Art
-  VOB, Teil C, ATV DIN 18335, Stahlbauarbeiten
-  VOB, Teil C, ATV DIN 18336, Abdichtungsarbeiten
-  VOB, Teil C, ATV DIN 18357, Beschlagsarbeiten
-  VOB, Teil C, ATV DIN 18360, Metallbauarbeiten
-  VOB, Teil C, ATV DIN 18361, Verglasungsarbeiten
-  VOB, Teil C, ATV DIN 18364, Korrosionsschutzarbeiten an Stahlbauten
-  sämtliche einschlägige DIN-Normen und gesetzlichen Vorgaben zum Zeitpunkt der Ausführung
-  anerkannte Regeln der Technik auf aktuellem Stand zum Zeitpunkt der Ausführung
-  Normen und Vorschriften, Herstelleranweisungen
-  öffentlich-rechtliche Vorschriften zur Sicherheit am Bau & Unfallverhütung

Montagereihenfolge
Die voraussichtlichen Termine sind dem beiliegenden Terminplan zu entnehmen und sind im Weiteren mit der örtlichen Bauleitung detailliert abzustimmen.
Die Arbeiten erfolgen im laufenden Betrieb der umliegenden Gebäude des TUM Klinikums, d.h. kurzzeitige Unterbrechungen der Arbeiten sind in der Kalkulation des AN einzurechnen und werden nicht gesondert vergütet.
Der AN hat die Realisierbarkeit der Arbeiten in dem gemäß Terminplan Zeitraum mit Angebotabgabe zu bestätigen.

Toleranzen
Der AN hat Vorleistungen eigenständig zu überprüfen und ggf. bestehende Bedenken anzumelden. Der AN hat die erforderlichen Vermessungsarbeiten für seine Leistungen eigenverantwortlich durchzuführen. Es handelt sich um eine bestehende Umgebungsbebauung. Mit Maßtoleranzen und Unebenheiten der anschließenden Bauteile ist zu rechnen.

Werk- und Montageplanung
Aufmaße des Bestands/des Umfeldes in Zusammenhang mit den ausschreibungsgegenständlichen Leistungen, Werk- und Montageplanung für die ausschreibungsgegenständlichen Leistungen sind vom AN zu erbringen. Alle erforderlichen Maße sind vor der Planung und Ausführungsplanung auf der Baustelle zu überprüfen. Sämtliche Montagezeichnungen und Prüfzeugnisse, Wartungsbücher bzw. sonstige Nachweise über sämtliche Bauteile sind vom AN an den AG zu übergeben (Dokumentation). Alle Unterlagen sind rechtzeitig zu erstellen, sodass die im beiliegenden Bauzeitenplan genannten Termine eingehalten werden. Statisch relevante Pläne sind vor der Ausführung dem Prüfstatiker zur Freigabe vorzulegen.
Der AN hat arbeitstäglich ein Bautagebuch zur Baustellendokumentation inkl. aller relevanter Angaben (Witterung, Temperatur, etc.) zu führen. Dieses wird nicht gesondert vergütet.

Entsorgung
Die Entsorgung sämtlicher Abfälle hat unter Erfüllung der abfallrechtlichen Deklarations-, Nachweis- und Dokumentationspflicht zu erfolgen.
Sofern der AN feststellt, dass in Bauteilen Schadstoffe beinhaltet sind, die unter besonderen Schutzmaßnahmen zu entsorgen sind, sind die Abbrucharbeiten unverzüglich einzustellen. Die örtliche Bauleitung ist umgehend zu informieren.

Arbeiten anderer Unternehmer
Der AN ist zur Kooperation mit allen anderen Gewerken sowie zur rechtzeitigen Abstimmung seiner eigenen Leistung mit den Arbeiten anderer Gewerke verpflichtet. Die Abstimmungen hierzu müssen rechtzeitig, insbesondere mit der Objektübewachgung stattfinden.

Statische Anforderungen
Die Elemente müssen alle planmäßig auf sie einwirkenden Kräfte aufnehmen und an das Tragwerk des Baukörpers abgeben können.
Die Bemessung der tragenden Bauteile ist vom Bieter durchzuführen. Der Bieter hat prüffähige, statische Unterlagen vorzulegen.

Weitere Anforderungen
Es sind ausschließlich Werkstoffe gemäß der Zulassung zu verwenden. Es sind nicht korrodierende Werkstoffe bzw. Werkstoffe mit Korrosionsschutz zu verwenden. Die Verträglichkeit der verwendeten Baustoffe mit angrenzenden Bauteilen ist sicherzustellen.
Die ausschreibungsgegenständlichen Arbeiten sind für eine Kinderkrippe bzw. einen Kindergarten zu erbringen. Sämtliche Anforderungen an diese Nutzungsart sind zu erfüllen (z.B. Ausführung von Kanten, Einbau von bruchsicherem Glas, etc.).

*Hinweis: Zusätzliche Technische Vertragsbedingungen*
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.
Vereinfachte Schreibweise
AG = Auftraggeber
AN = Auftragnehmer (Bieter)

Konstruktionssystem
Der Ausschreibung liegen die Konstruktionsmerkmale der Schüco-Aluminium-Konstruktionen (Leitfabrikat) zugrunde. Anzubieten ist das beschriebene System oder ein diesem gleichwertiges System. Die Profil-, Zubehör-, Dichtungs- und Beschlagauswahl muss nach den gültigen Unterlagen des jeweiligen System-Herstellers erfolgen.

vom Bieter angebotenes System/Hersteller:

_____________________________________________

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung sowie digital, zu liefern. Der AG prüft die Werkstatt- und Montageplanung auf Übereinstimmung mit der Ausführungsplanung. Bei Übereinstimmung mit der Ausführungsplanung gibt der AG die Werkstatt- und Montageplanung mit dem entsprechenden Prüfvermerk an den AN zurück (Freigabe).

Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).

Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen, dass Produktionsabfälle und demontierte Elemente (Sanierungsbau) aus Aluminium dem Verwertungsprozess, für die Herstellung von Fenster- und Fassadenprofilen, zurückgeführt werden.
Für die angebotenen Aluminium-Profile sind EPD´s (EPD = Environmental Product Declaration) gemäß EN 15804, nachgewiesen gemäß ISO 14025, vorzulegen.
Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z. B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen entwässert werden. Sichtbare Entwässerungsschlitze sind mit Kappen abzudecken.

Entwässerung, Dampfdruckausgleichsöffnungen
Entwässerung:
Gemäß DIN 18055 muss sichergestellt sein, dass in die Rahmenkonstruktion eingedrungenes Wasser unmittelbar und kontrolliert abgeführt wird, um Schäden am Fenster und am Baukörper zu vermeiden.
Die Entwässerungsöffnungen zur Außenseite sollen einen Mindestquerschnitt von 5x20 mm haben. Der Abstand der Öffnungen untereinander soll bei diesem Mindestquerschnitt nicht mehr als 600 mm betragen.

Beschläge Fenster Alu
Sind nicht systemgebundene Beschlagteile vorgesehen, müssen diese unter Beachtung der gültigen DIN-Normen ausgewählt werden.
 Die für die jeweilige Öffnungsart einzusetzenden Beschläge in ihrer Grundausstattung sind unter Berücksichtigung der Lastannahmen/Gewichte/Größen und der zu erreichenden Öffnungsweite nach den Bemessungstabellen des System-Herstellers einzusetzen. Alle Beschlagteile sind aus nichtrostenden Materialien herzustellen und müssen justierbar sein. Inkl. der erforderliche Zusatzteile wie zusätzliche Verriegelungen, Scherenbefestigungen, Eigenanschlag und Bänder.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Element ID (IoF)
UV- und witterungsbeständige Kennzeichnung der Elemente mittels NFC-Etikett oder QR-Code.
Über eine zugehörige cloudbasierte Datenbank werden die Bauteileigenschaften digital gesichert, verwaltet und sind elementbezogen abrufbar.
Einzelne Elemente und Bauteile lassen sich eindeutig identifizieren und zuordnen.
Die Managementplattform als cloudbasierte Datenbank erfüllt DSGVO konforme Sicherheitsstandards zur Verwaltung einzelner oder mehrerer Projekte.
Die individuelle Vergabe von Zugriffsrechten (z.B. Facility Management) sowie die Kennzeichnung von öffentlichen und nicht öffentlichen Dokumenten in der Datenbank ist möglich.

Zu allen Elementen liegen digital abrufbare technische Produktinformationen vor. Diese Merkmale umfassen

- CE-Kennzeichnung, Leistungserklärung, Elementbeschreibungen, Aluminiumgüte und Nachhaltigkeitswerte (GWP und Materialzusammensetzung).

Nachkaufgarantie für Aluminium Fenster- und Beschlagssysteme
Für Bauteile der Aluminium Fenster- und Beschlagssysteme, die einem besonderen Verschleiß unterliegen oder die designrelevant sind, ist eine Nachkaufgarantie durch den AN zu gewährleisten. Die Nachkaufgarantie hat mindestens 10 Jahre, ausgehend vom Kauf des ursprünglichen Bauteils durch den AN, zu betragen. Ein Bestätigungsschreiben des Systemlieferanten, des zur Ausführung angebotenen Fabrikats, ist mit der Angebotsabgabe vorzulegen.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
DIE ANGABE DER LICHT- UND ENERGIEWERTE ERFOLGT NACH DIN EN 410. SIE BEZIEHEN SICH AUF EINEN STANDARDAUFBAU. ABWEICHUNGEN VOM STANDARDAUFBAU UND EINBAULAGE AUS DER SENKRECHTEN FÜHREN ZU WERTÄNDERUNGEN.

Technische Richtlinien des Instituts des Glashandwerks für Verglasungstechnik und Fensterbau, Hadamar (IGH)
- DIN 18545 Abdichten von Verglasungen mit Dichtstoffen
- Richtlinie VE-06/01: Beanspruchungsgruppen für die Verglasung von Fenstern vom Institut für Fenstertechnik e.V., Rosenheim

Die Verglasungen sind gemäß den "Glasbemessungs- und Konstruktionsregeln" nach DIN 18008-1 bis -5 und DIN 18545 "Anforderungen an Glasfalze und Verglasungssysteme" unter Berücksichtigung der EN 12488 (Verklotzung) auszuführen.

Die Glaskanten der beschriebenen Gläser sind nach DIN 1249-11, auszuführen.

ABSTURZSICHERNDE VERGLASUNGEN
BEI DER AUSFÜHRUNG ABSTURZSICHERNDER VERGLASUNGEN IST DIE DIN 18008-4 VOM JULI 2013 ZU BEFOLGEN.
SOFERN VON DER DIN 18008-4 ABGEWICHEN WIRD, BEDÜRFEN ABSTURZSICHERNDE VERGLASUNGEN GRUNDSÄTZLICH EINER ALLGEMEINEN BAUAUFSICHTLICHEN ZULASSUNG DES DIBT "DEUTSCHES INSTITUT FÜR BAUTECHNIK" ODER EINER ZUSTIMMUNG IM EINZELFALL (ZIE) DER JEWEILIGEN BAUAUFSICHTSBEHÖRDE. IST EINE ZIE (ZUSTIMMUNG IM EINZELFALL) ERFORDERLICH, SO IST DIESE DURCH DIE BAUHERREN/BAUHERRENVERTRETER ZU BEANTRAGEN.

ÜBERKOPFVERGLASUNGEN
DIE TECHNISCHE REGELN FÜR DIE VERWENDUNG VON LINIENFÖRMIG GELAGERTEN VERGLASUNGEN NACH DIN 18008-2 VOM DEZEMBER 2010. - ÜBERKOPFVERGLASUNGEN: NEIGUNG > 10° SIND ANZUWENDEN.

Einscheibensicherheitsglas
Sollte es, bedingt durch die ausgeschriebene Konstruktionsart / Anwendung erforderlich sein, dass eine ESG- oder eine ESG-H-Scheibe als Außenscheibe einer Isolierglaseinheit in einer Vertikalfassade eingesetzt wird, ist der Auftraggeber in Anbetracht des bestehenden Spontanbruchrisikos hierüber vorab zu informieren, bspw. durch eindeutige Benennung in den dem Auftraggeber übergebenen Unterlagen wie der Werkstatt- und Montageplanung.

 Der AN informiert den AG, wenn ESG bzw. ESG-H zum Einsatz kommt. Dies gilt nur soweit die Leistungsbeschreibung nicht ohnehin oder technisch zwingend die Ausführung mit ESG bzw. ESG-H vorsieht und soweit das Risiko dem AG nicht bekannt ist.

BEI VERWENDUNG VON ESG BZW. ESG-H IM AUSSENBEREICH IST DER VERWENDUNGSZWECK UND DIE EINBAUART SCHRIFTLICH MIT DEM GLASLIEFERANTEN ABZUKLÄREN.
DIE DIN 18516-1 FÜR HINTERLÜFTETE FASSADENPLATTEN UND DIE DIN 18516-4 FÜR FASSADENPLATTEN AUS EINSCHEIBEN-SICHERHEITSGLAS SIND ZU BERÜCKSICHTIGEN.

Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sowie Rahmenaufdopplungen im Bereich des Fussbodenaufbaus sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2020-03, Ziffer 3.1.2, Nr. 15, Seite 37, Höhenbezugspunkte an der Baustelle durch den AG vorzusehen. Diese müssen sich in jedem Stockwerk befinden und dürfen nicht weiter als 10 Meter von jedem Einbauort einer der nachfolgend beschriebenen Leistung entfernt sein.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Die nachfolgend spezifizierten Folien dienen als Elementabdichtungen.
Folien sind vor Erstellung der Außenschale anzubringen.
Materialdicke: 0,75 mm
Folienbreite seitlich: ca. 250 mm
Folienbreite oben: ca. 250 mm
Folienbreite unten: ca. 250 mm

Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade muss mindestens 30-40 mm betragen. Der Überstand darf 20 mm entsprechend den Richtlinien für die Planung und Ausführung von Dächern mit Abdichtungen - Flachdachrichtlinien nicht unterschreiten. Die Befestigung ist grundsätzlich nach statischen Erfordernissen auszuführen, sowie sind thermisch bedingte Längenänderungen durch ausreichende Dehnungsmöglichkeiten sicherzustellen.

Verankerung Fenster / Tür
Die Verankerung von Fenster- und Türwänden hat gemäß DIN 18360 und den örtlichen Gegebenheiten statisch ausreichend zu erfolgen.
Der Leitfaden zur Montage der RAL-Gütegemeinschaften Fenster und Haustüren, Frankfurt a. M, Stand 2020-03, Ziffer 3.1.2, Nr. 7, Seite 33 ist zu berücksichtigen.

Oberflächenbehandlung, Anodische Oxidation (Eloxal)
Die anodische Oxidation der Aluminium-Profile und/oder -Bleche muss entsprechend der DIN 17611 durchgeführt werden. Die Güterichtlinien für anodisch erzeugte Oxydschichten auf Aluminium (EURAS/EWAA), herausgegeben von dem Verband für die Oberflächenveredelung e.V. (VOA) Laufertormauer 6, 90403 Nürnberg, sind einzuhalten. Die Oberflächenbehandlung und -ausführung erfolgt gemäß den im Leistungsverzeichnis gemachten Angaben. Die Vorbehandlungsstufen inkl. deren Möglichkeiten und Einschränkungen sind in der DIN 17611 hinsichtlich der Oberflächengüte dargestellt. Die auszuführenden Oberflächenfärbungen in den Eloxalfarbtönen C0 (EV1) sowie C31- C35. Die Beurteilungsempfehlungen für das Oberflächenfinish des Systemgebers sind einzuhalten.
Für Metallbauelemente im einbaufertigen oder eingebauten Zustand sind die Empfehlungen für die visuelle Beurteilung von organisch beschichteten Oberflächen des VFF-Merkblatts AL.02 zu berücksichtigen.

Farbbestimmung Metallbauarbeiten
Mechanische bzw. chemische
Vorbehandlung: E 6
Farbton außen: C 0
Farbton innen: C 0

Betätigungen/Handhaben Fenster: C 0
Türbänder: C 0
Betätigungen/Handhaben Türen: Inox

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.
Farbton Fenster und Fensterbleche: Anthrazit oder nach Wahl des AG

Farbbestimmung Metallbauarbeiten
Farbton außen / innen: RAL nach Wahl des AG (außer Intensiv-, Metallic- und Perlglimmerfarben)

Betätigungen/Handhaben Fenster: C-0
Türbänder: C-0
Betätigungen/Handhaben Türen: Inox (Edelstahl)

Der endgültige Farbton wird nach Auftragserteilung bekannt gegeben.
Die Palette der zur Wahl stehenden Farbtöne ist auf die obige Farbkarte eingegrenzt.
Alle Profile erhalten den gleichen Farbton.

Technische Vorgaben und bauphysikalische Anforderungen
Soweit in den Leistungsbeschreibungen für einzelne Positionen keine anderen Angaben erfolgen, gelten die nachstehenden Vorgaben:
Anforderungen an die Bauteile
Die entsprechenden Nachweise sind nach Aufforderung durch den AG diesem in schriftlicher Form vorzulegen. Der AN hat im Rahmen seiner EG-Konformitätserklärung die Übereinstimmung seines Produkts mit den jeweiligen Anforderungen nach DIN EN zu erklären.

Die nach genannten Werte beziehen sich auf Standardelemente.
Gegebenenfalls können andere Elementformen/Öffnungsvarianten oder Profilkombinationen abweichende Klassifizierungen haben.
Fenster nach DIN EN 14351-1
Wärmeschutz der Elemente (Uw), maßabhängig, nach DIN EN ISO 10077-1 (2009): Die Elemente müssen die im beiliegenden Wärmeschutznachweis vorgegebenen Werte einhalten. Dies ist nachzuweisen.

Luftdurchlässigkeit nach DIN EN 12207 Klassifizierung: 4
Schlagregendichtheit nach DIN EN 12208 Klassifizierung, Prüfverfahren A: 9A
Widerstandsfähigkeit bei Windlast nach DIN EN 12210 Klassifizierung: C5
Bewertetes Schalldämm-Maß und Spektrum Rw: 33 dB
Mechanische Festigkeit nach DIN EN 13115 Klassifizierung: 4
Dauerfunktion nach DIN EN 12400 Klassifizierung: 3
Einbruchhemmung nach DIN EN 1627 Klassifizierung: RC 2
Der Gesamtenergiedurchlassgrad und der Lichttransmissionsgrad sind objektbezogen über die CE-Kennzeichen der Verglasung nachzuweisen.

Lastannahmen
Winddruck auf Außenbauteile nach DIN EN 1991-1-4 inkl. der nationalen Anhänge
Angaben für Gebäude mit rechteckigem Grundriss
Windzone: gemäß Einbauort
Geländekategorie: gemäß Einbauort
Gebäudehöhe h: gemäß beiliegenden Zeichnungen
Einbauhöhe Ze: gemäß beiliegenden Zeichnungen
Gebäudebreite b: gemäß beiliegenden Zeichnungen
Gebäudetiefe d: gemäß beiliegenden Zeichnungen
Höhe über NHN: gemäß beiliegenden Zeichnungen
Waagerechte Verkehrslast (Seitenkraft) nach DIN EN 1991-1-1 und -2 inkl. der nationalen Anhänge
Schneelasten nach DIN EN 1991-1-3 inkl. der nationalen Anhänge
Schneelastzone: gemäß Einbauort

Ermittlung der Schneelasten (einschließlich der Sockelbeträge 1a, 2) gemäß DIN EN 1991-1-3 inkl. der nationalen Anhänge. Für bestimmte Lagen der Schneelastzone 3 können sich höhere Werte als nach Gleichung (NA.3) ergeben. Informationen über die Schneelast in diesen Lagen sind von den örtlichen, zuständigen Stellen einzuholen.
Im norddeutschen Tiefland werden Schneelasten bis zum mehrfachen der rechnerischen Werte angegeben. Die zuständige Behörde kann in den betroffenen Regionen die Rechenwerte festlegen, die dann zusätzlich nach DIN EN 1990 als außergewöhnliche Einwirkungen zu berücksichtigen sind.
Die Formbeiwerte für gereihte Dächer sind je nach maßgebender Dachneigung der Norm zu entnehmen; statt der Formbeiwerte nach DIN EN 1991-1-3:2010-12, Bild 5.4 sind jedoch die Formbeiwerte nach Bild NA.3 anzuwenden.

*Hinweis: Angaben des Bieters*
Angaben des Bieters
Die nachfolgenden Positionen beschreiben als Leitfabrikat folgendes System:
Schüco AWS 75.SI+
Dem Bieter steht es frei, gleichwertige Systeme anzubieten. Die Gleichwertigkeit des angebotenen Systems ist nachzuweisen.
vom Bieter angebotenes System:

Fenster : _______________________

Fenstertüren : _______________________

Brüstungssicherung: _______________________

Glaslieferant : _______________________

Nachfolgende Abfragen von Kriterien dienen der Vergleichbarkeit der angebotenen Leistungen:
 Nachhaltigkeit
Es ist eine Umwelt-Produktdeklaration (EPD) nach ISO 14025 und EN 15804 für die Elemente vorhanden.
  ( ) ja ( ) nein
 Die Oberflächenvorbehandlung der Aluminiumprofile bei der Farbbeschichtung erfolgt in einem chromfreien Verfahren.
 ( ) ja ( ) nein
 Die angebotenen Systeme erfüllen die Grundprinzipien der zirkulären Wertschöpfung für nachhaltige sowie im Hinblick auf Mensch und Umwelt unbedenkliche Produkte und sind nach dem System Cradle to Cradle (von der Wiege zur Wiege) zertifiziert.
  ( ) ja ( ) nein
 Fenster
Ein Produktpass für die CE-Kennzeichnung der Fenster ist vorhanden.
  ( ) ja ( ) nein
 Der Standard Drehkippbeschlag ist verdeckt liegend, ohne sichtbare Bänder bis zu einem Flügelgewicht von 160 kg möglich. Bei geöffnetem Fenster ist die Klemmfreiheit im Bandbereich durch den Beschlag zu gewährleisten.
  ( ) ja ( ) nein
 Die innere Anschlagdichtung ist umlaufend ohne Unterbrechung im Bandbereich vorhanden.
  ( ) ja ( ) nein
 Die innere Glasanlagedichtung ist als eckvulkanisierter Rahmen angeboten.
  ( ) ja ( ) nein
 Die äußere Glasanlagedichtung ist als eckvulkanisierter Rahmen angeboten.
  ( ) ja ( ) nein
 Die Entwässerung der Glasleistenklemmnut erfolgt ohne Beschädigung der thermischen Trennung der Profile.
  ( ) ja ( ) nein
 Der Fenstergriff ist mit verdeckt liegendem Falzgetriebe angeboten.
  ( ) ja ( ) nein
 Der Beschlag kann alternativ mit Riegelstangen aus Aluminium und Polyamid / Voll-Polyamid ausgestattet werden.
  ( ) ja ( ) nein
 Die Scheren der Fensterbeschläge sind aus Edelstahl.
  ( ) ja ( ) nein
 Der Beschlag kann, ohne Fräsarbeiten, durch Bauteilergänzungen erweitert werden, so dass eine Widerstandsklasse bis RC 2 erreicht werden kann.
  ( ) ja ( ) nein
 Der Beschlag erreicht in geöffneter Kippstellung die Widerstandsklasse RC 2.
  ( ) ja ( ) nein
 Die Fensteröffnungsbegrenzer sind mit energieverzehrender Dämpfung ausgestattet.
  ( ) ja ( ) nein
 Ein Spaltluftbegrenzer ist in den Fensterbeschlägen nachrüstbar.
  ( ) ja ( ) nein
 Der mechatronische Fensterbeschlag ist vollkommen verdeckt liegend ohne Beschädigung der Profile (Ausfräsungen) einbaubar.
  ( ) ja ( ) nein
Für motorisch betätigte Fenster, die im Zugangsbereich von Personen liegen (Flügelunterkante unter 2,50 m von OKFF), sind die mechatronischen Fensterbeschläge mit Klemmschutz der Schutzklasse 4 ausgestattet.
 ( ) ja ( ) nein
Die motorisch betätigten Fenster sind hinsichtlich ihrer Anforderung an die Schlagregendichtheit gleichzusetzen mit den manuellen Fenstern. Die erforderlichen Verriegelungsmotoren etc. sind Bestandteil der Position.
 ( ) ja ( ) nein
Die mechatronischen Kippbeschläge erreichen 300 mm Öffnungsweite.
 ( ) ja ( ) nein
Für die T-Verbindung der Fensterkonstruktionen ist eine Zulassung vorhanden.
 Prüfzeugnis Nr.:_______________________
 ( ) ja ( ) nein
Barrierefreie Durchgangselemente mit Nullschwelle müssen nach ift-Richtlinie BA-01/1 2018-10 eine Überrollbarkeit der Klasse 6 erreichen.
 ( ) ja ( ) nein
Barrierefreie Durchgangselemente mit Nullschwelle müssen nach 18040-2 eine Bedienkraft der Klasse 2 erreichen. Dieses ist durch ein Prüfzeugnis nachzuweisen
 ( ) ja ( ) nein
Die HD Eindrehanker für Schüco AWS Fensterkonstruktionen erfüllen die in der ETB-Richtlinie "Bauteile, die gegen Absturz sichern" geforderte Bruchlast von FBruch = 2,80 kN.
 ( ) ja ( ) nein
Türen
Es wird ein System eingesetzt das aus drei Aluminiumprofilen und zwei Verbundstegzonen hergestellt ist.
  ( ) ja ( ) nein
 Die Verbindung der Profile erfolgt in einem Hybridverbund mit einem schubfesten und einen schublosen Anteil.
  ( ) ja ( ) nein
 Es ist eine Türkonstruktion mit einer Mitteldichtungsebene ohne Unterbrechung im Bandbereich eingesetzt.
  ( ) ja ( ) nein
 Es sind hochfrequente mit 500.000 Lastwechsel geprüfte Türbänder angeboten.
  ( ) ja ( ) nein
 Eine Nachjustierung der Türflügel in zwei Ebenen ist ohne Aushängen der Türflügel möglich.
  ( ) ja ( ) nein
 Eine im System vorhandene, blendrahmenbündige, flügelverdeckende Paneelfüllung der Türflügel ist angeboten.
  ( ) ja ( ) nein
 Zum Einsatz kommen verdeckt liegende Türbänder mit einem Türflügelgewicht von max. 180 kg.
  ( ) ja ( ) nein
 Nachträglich ist die Montage zusätzlicher Rollentürbänder möglich.
  ( ) ja ( ) nein
 Es werden Profile mit integriertem Kabelkanal verwendet, die das nachträgliche Einziehen von Leitungen ermöglichen.
  ( ) ja ( ) nein

Sicherheit
Die Konstruktion ist für die Bereiche, die mit "absturzsichernder Verglasung" ausgeführt werden, als voll absturzsichernd geprüft und eingestuft. Dies wird durch einen entsprechenden Prüfbericht gemäß DIN 18008-4 nachgewiesen.
  ( ) ja ( ) nein
 Für die an den Konstruktionen befestigten vorgesetzten Absturzsicherungen aus Glas oder Edelstahl sind geprüfte Systeme angeboten.
  ( ) ja ( ) nein
 Absturzsichernde Verglasung, Prüfzeugnis Nr.:__________________________
 Für die RWA-Öffnungselemente wird ein nach DIN EN 12101 Teil 2 geprüftes und zertifiziertes System (Öffnungselement und Antrieb) eingesetzt.
  ( ) ja ( ) nein
 Die angebotene RWA-Anlage wird im Auftragsfall bei einer Prüfstelle, z. B. bei der zuständigen Überwachungsgemeinschaft oder einem Materialprüfungsamt angemeldet und erhält nach der Ausführung ein Konformitätszertifikat sowie das CE-Konformitätszeichen (Typenschild).
  ( ) ja ( ) nein
  Name der Prüfstelle:________________________
 Der geforderte Gesamtwärmedämmwert Uw und Ucw der Konstruktionen ist nach DIN EN 4108-4 sowie
DIN EN 13947, gem. EN ISO 10077-2 nachgewiesen und der Nachweis ist dem Angebot beigefügt.
  ( ) ja ( ) nein
 Die Oberflächenvorbehandlung der Aluminiumprofile bei der Farbbeschichtung erfolgt in einem chromfreien Verfahren.
 ( ) ja ( ) nein
 Der Auftragnehmer sichert zu, das alle relevanten Systemkomponenten (Systemprofile, Beschläge, Dichtungen), mindestens 10 Jahre, nach erfolgter Endabnahme der Leistung, verfügbar sind.
  ( ) ja ( ) nein

Firma / Stempel ________________________________________

Unterschrift _________________________________________

Ort / Datum _________________________________________

*Hinweis: Bauteilanschlüsse*
Anschluss WDVS - Einbau Baukörperebene

Anschluss seitlich (Fenster/ Tür) WDVS
Der Baukörper ist einschalig ausgebildet. Die Elemente werden außen bündig mit dem tragenden Baukörper eingebaut. Auf der Außenseite wird nach dem Einbau der Elemente ein Wärmedämmverbundsystem aufgebracht.
Der Bereich zwischen Blendrahmen und Baukörper ist vollflächig mit Wärmedämmung zu verfüllen. Innen ist die Anschlussfuge zwischen Blendrahmen und Baukörper mit dauerelastischen Dichtstoffen zu versiegeln.
Außen ist die Anschlussfugenabdichtung mit einer Dichtungsfolie auszuführen, die auf dem Baukörper und den Elementen zu verkleben ist.

Anschluss oben (Fenster/ Tür) WDVS
Der Baukörper ist einschalig ausgebildet. Die Elemente werden außen bündig mit dem tragenden Baukörper eingebaut. Auf der Außenseite wird nach dem Einbau der Elemente ein Wärmedämmverbundsystem aufgebracht.
 Sonst, wie im Text "Anschluss seitlich" beschrieben.

Anschluss unten (Fenster) Basispunkt, WDVS
Der Baukörper ist hier sinngemäß wie im Text "Anschluss seitlich" beschrieben ausgebildet. Im Fußpunkt der Fensterkonstruktion ist ein Basisprofil (Mehrkammer-Hohlprofil) anzuordnen. Dieses Basisprofil ist mit einem verzinkten Stahlrohr auszusteifen. Der Zwischenraum unterhalb der Basis und des Baukörpers ist allseitig mit Wärmedämmung auszufüllen. Auf der Innenseite ist die Basiskonstruktion für den Anschluss einer Fensterbank vorzurichten. Die Anschlussfuge ist mit Wärmedämmung auszufüllen und mit dauerelastischen Dichtstoffen zu versiegeln. Auf der Außenseite ist die Dichtungsfolie an der Basiskonstruktion eingespannt. Die Folie ist bis auf den tragenden Baukörper zu führen und dort zu verkleben. Zusätzlich ist eine Aluminium-Fensterbank, t = 3 mm anzubringen, Ausladung ca. ??? mm mit seitlichen Aufkantungen.

Verankerung Fenster / Tür
Die Verankerung von Fenster- und Türwänden hat gemäß DIN 18056 zu erfolgen. Die Befestigung des Blendrahmens erfolgt - mit für den jeweiligen Einbaufall geeigneten Dübeln - am Baukörper. Der Abstand der Verankerungsstellen soll 800 mm nicht überschreiten. Jede Seite muss an mindestens zwei Stellen mit dem Bauwerk verankert werden. Alle Bauteile der Verankerungen müssen so ausgebildet sein, dass sie die einwirkenden Kräfte sicher aufnehmen und auf das Tragwerk des Baukörpers übertragen.

Die Ausführung sämtlicher Anschlüsse ist in die Einzelpreise einzukalkulieren und wird nicht gesondert vergütet.

### Hinweis 1 BE, Werk- und Montageplanung, Statik + Dokumentation

**1.10 Baustelleneinrichtung**
*** Pauschalposition
Einrichten und Räumen der Baustelle, Vorhalten der Baustelleneinrichtung und Lagerflächen für sämtliche in der Leistungsbeschreibung aufgeführten Leistungen über den gesamten Montagezeitraum bis zur Fertigstellung/Abnahme.
Menge: 1,000 psch

**1.20 Werk- und Montageplanung**
*** Pauschalposition
Zeichnungen zu den Details der Aluminium-Konstruktionen und der Anschlüsse zum Baukörper sind im Auftragsfall vor der Ausführung zur Freigabe vorzulegen.
Aus den Darstellungen müssen Konstruktion, Maße, Einbau, Befestigung und Bauteilanschlüsse mit allen erforderlichen Detaillierungen und Festlegungen hervorgehen. Änderungen vor Freigabe sind in die Zeichnungen einzuarbeiten. Die Zeichnungen sind anschließend erneut vorzulegen. Die Vorlage von Fertigungszeichnungen erfolgt als Papierplan, DWG- und PDF-Datei.
Mit der Fertigung der Bauteile darf erst begonnen werden, wenn die Zeichnungen durch den AG frei gegeben sind.
Menge: 1,000 psch

**1.30 Erstellung einer prüffähigen Statik für die Gesamtkonstruktion**
*** Pauschalposition
Sämtliche statische Unterlagen sind vom Bieter zu erstellen, alle Bauteile sind dementsprechend statisch zu bemessen.
Bei der Maßnahme handelt es sich um ein genehmigungspflichtiges Bauvorhaben und um einen Sonderbau. Die Statik muss daher von einem Prüfingenieur geprüft werden.
Der AN muss vor Freigabe und Durchführung der Arbeiten eine prüffähige Statik zur Prüfung durch einen hoheitlich benannten Prüfstatiker vorlegen.
Die Freigabe der Konstruktionszeichnungen kann erst nach Freigabe der statischen Unterlagen durch den Prüfstatiker erfolgen und sind damit zeitnah dem AG vorzulegen. Die Fertigung der Elemente darf erst nach positiver Prüfung der Statik erfolgen.
Die Kosten für die Erstellung der Unterlagen sind als Pauschale anzugeben.

Der prüfbare, statische Nachweis bzw. Standsicherheitsnachweis über die Einhaltung sämtlicher statischer Forderungen inkl. der DIN 18008-4 sind in schriftlicher Form vorzulegen. Der statische Nachweis bzw. Standsicherheitsnachweis ist dem Prüfstatiker zur Prüfung und Freigabe rechtzeitig vorzulegen.
Menge: 1,000 psch

**1.40 Dokumentation**
*** Pauschalposition
Erstellung umfassender Dokumentations- und Bestandsunterlagen aller ausschreibungsgegenständlichen Leistungen des AN, bestehend aus:
-  Pläne und Zeichnungen des AN
-  statische Nachweise und Berechnungen des AN
-  Prüfprotokolle, Baustoffprüfungen
-  Konformitätserklärungen, Prüfzeugnisse, allgemeine bauaufsichtliche Zulassungen, Verwendbarkeitsnachweise und Übereinstimmungserklärungen
-  sämtliche notwendige Angaben, welche nötig sind, um die
-  Dokumentation aller verwendeten Materialien, Produkte und Bauteile, inkl. Technischer Datenblätter und Herstellerbeschreibungen
-  ggf. Angaben zu Nachunternehmern
-  Lieferscheine
-  Entsorgungsnachweise
-  Bautagebuch
-  Fachunternehmer- und Fachbauleitererklärung.

Die Dokumentation ist digital und 2-facher Papierausfertigung zu übergeben.
Menge: 1,000 psch

### Hinweis 2 Gerüste, Hebebühnen

**2.10 Gerüste, Hebebühnen nach Montagekonzept des Bieters**
*** Pauschalposition
Zum Zeitpunkt der Fenstermontage steht auf der Baustelle kein Kran zur Verfügung. Der neue Anbau ist mit einem Fassadengerüst ausgestattet. Die Einbringung der Fenster zum Einbauort erfolgt über eine Hofdurchfahrt mit beschränkter Belastbarkeit (s. hierzu Baubeschreibung).
Mit Angebotsabgabe hat der Bieter ein Konzept zur Einbringung und Montage der ausschreibungsgegenständlichen Fenstern einzureichen.
Die für die Arbeiten erforderlichen (Roll-)Gerüste, Hebebühnen, Transportgeräte etc. entsprechend dem Montagekonzept des Bieters sind als Pauschale zu kalkulieren.

Vorgaben zu Gerüstbauarbeiten:
Gerüste dürfen nur unter Beachtung der Betriebssicherheitsverordnung, der geltenden Normen, insbesondere der DIN EN 12811-1 'Arbeitsgerüste' erstellt werden. Zusätzlich sind die Handlungsanleitung für den Umgang mit Arbeits- und Schutzgerüsten (BGI 663) sowie die Aufbau- und Verwendungsanleitungen der Gerüsthersteller zu beachten.
Die Kosten für die einzusetzenden Gerätschaften gemäß Konzept des Bieters und die Anlieferung und Vorhaltung sämtlicher Gerätschaften, (Roll-)Gerüste, etc. (vom AN zu ermitteln) sind als Pauschale inkl. aller erforderlichen Leistungen:
-  Lieferung
-  Aufbau
-  Stand- und Vorhaltekosten
-  ggf. Betriebskosten
-  Demontagekosten
-  Abtransport
zu kalkulieren.

Der AN stellt sicher, dass alle erforderlichen Leistungen kalkuliert sind.
Die Standzeit richtet nach der Dauer der Einbauarbeiten der Fenster-Elemente. Die Dauer ist vom AG abzuschätzen und muss dem beiliegenden Bauzeitenplan entsprechen.
Aufbau/Abbau/Standdauer aller Gerätschaften ist vorab mit dem Bauherren abzustimmen. Die Arbeiten sind rechtzeitig anzukündigen.
Dem LV liegen Pläne der BE-/Freiflächen und Höhen bei, die Grundlage für die Kalkulation des Pauschalpreises ist.
Die ausschreibungsgegenständlichen Fenster sind im EG und 1.OG des Gebäudes 542 (Anbau) zu montieren. Etwaig erforderliche Unterkonstruktionen, Ausgleich- oder Lastverteilerplatten sind mit einzukalkulieren.

Für eine Ortsbesichtigung stehen Ihnen Herr Viertel (089/4140-7192) oder Frau Lochbihler (0172/8372114) nach vorheriger, telefonischer Absprache vor Angebotsgabe zur Verfügung.
Menge: 1,000 psch

### Hinweis 3 Fensterelemente EG

**3.10 Fenstertür-System barrierefrei, B 2,77 m, H 2,88 m**
Hochwärmegedämmtes Aluminium Fenstertür-System mit Barrierefreiheit (Nullschwelle) nach DIN 18040-2, mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte Moosgummi-Doppelhohlkammer-Mitteldichtung.
Das System ist mit rechteckigen Glasleisten auszustatten.
Die Montage der Glasleisten erfolgt mittels toleranzausgleichenden Kunststoffhaltern.
Wärmegedämmtes im Bereich des Fußbodenaufbaues eingelassenes Schwellenprofi mit Abdeckprofil zum Verschließen der Schwelle. Diese Abdeckung ist auf das Niveau der Oberkante des Fertigfußboden zu montieren. Die Schwelle ist im Bereich des Fußbodenaufbaus auf die Höhe des Fußbodenaufbaus mit einer Rahmenverbreiterung auszufüllen.
Die Position der Profile wird über selbstlehrende Endstücke definiert, die kopfseitig über Kanäle mit den Abdeckprofilen verschraubt werden. Umlaufende Mitteldichtung mit Formecken bilde die Dichtebene zwischen Fensterflügel und Blendrahmen. Zusätzlich erfolgt eine untere Abdichtung mit einer automatisch Absenkdichtung. In dem Bodeneinstandsprofil ist eine Wasserrinne integriert die mittels einen Rückschlagventiles eine kontrollierte Ableitung sicherstellt und außerdem eine Schlagregendichtheit bis 300 / 600 Pa (Abhängig von der Höhe des Einbautief des Bodenprofils) gewährleistet.

Profilbautiefen:
Blendrahmen, Pfosten, Riegel 75 mm
Flügelrahmen 85 mm

Profilansichtsbreiten:
Blendrahmen, unten 104 mm
Blendrahmen, seitlich und oben 79 mm
Einsatzblendrahmen 44 mm
Pfosten 94 mm
Riegel 94 mm
Flügelrahmen (Fenstertür) 61 mm

Die Barrierefreien Durchgangselemente mit Nullschwelle müssen nach ift-Richtlinie BA-01/1 2018-10 eine Überrollbarkeit der Klasse 6 erreichen.

Verglasung:
Verglasung sämtlicher Elemente mit bruchsicherem Glas (VSG). Die Verglasung muss den Vorschriften für Verglasungen in Kinderkrippen und Kindergärten entsprechend ausgeführt werden.

Maße Fenstertür-System
Gesamtmaß: B 2,77 m x H 2,88 m
Das Element ist als geteiltes Element mit mittigem Pfosten und einem Riegel im Bereich des Oberlichtes auszustatten. Das Fenstertür-System ist im unteren Bereich mit 2 Drehflügeln zu liefern. Der Oberlichtteil erhält 2 Kippelemente. Die Teilung ist so zu wählen, dass die in gesonderter Position beschriebenen Oberlichtbänder (H 67 cm) in einer Linie mit der Teilung des Fenstertür-Systems liegen.
Dreh-Flügel sind absperrbar auszuführen.

Leitfabrikat: Schüco AWS 75.SI+ oder gleichwertig

vom Bieter anbegotenes System:

____________________________________________________

D-Fenstertür Beschlag, barrierefreie Schwelle Schüco AvanTec SimplySmart

Ausstattung aller Fenstertüren mit BF 111 D-Fenstertür Beschlag, barrierefreie Schwelle Schüco AvanTec SimplySmart
Verdecktliegender Dreh-Beschlag mit Einhandbedienung, für Flügellasten bis 60/130/160 kg und einem Öffnungswinkel in Drehstellung von 90°/180° und geringeren Bedienkräfte nach DIN 18040-2

Konstruktionsmerkmale:
Der Beschlag ist mit einer in Drehstellung wirksamen Fehlbedienungssperre ausgestattet.
Die Anzahl und Ausführung der Verriegelungspunkte und sonstigen Beschlagteile ist in Abhängigkeit der Größe des Flügels und der Belastung, Anhand der Systemvorgaben vorzunehmen.
Die Öffnungsweite der Flügel in Drehstellung beträgt maximal 180°. Durch Montage eines zusätzlichen Anschlages kann der Öffnungswinkel, der Einbausituation angepasst, auf 90° begrenzt werden.
Korrosionsschutz des Grundbeschlages nach DIN EN 1670: Klasse 5
Bedienkräfte nach DIN EN 13115: Klasse 1
Dauerfunktion nach DIN EN 12400: Klasse 2
Der Beschlag ist zusätzlich mit einer Verriegelung senkrecht (Band- und Griffseite), einem Rollschnäpper und einem Türziehgriff auszustatten.
Leitfabrikat: Schüco oder gleichwertig

vom Bieter anbegotenes System:

____________________________________________________

Fenstergriff abschließbar, mit verdecktliegendem Getriebe

Ausstattung aller Drehflügel mit BF 904 Fenstergriff abschließbar, mit verdecktliegendem Getriebe
Das Getriebe wird in den Falz eingebaut. Die Befestigung des Getriebes erfolgt mittels einer raumseitig aufgeschraubten, Rosette. Die Befestigungsschrauben werden durch den - später zu montierenden - Fenstergriff abgedeckt. Während der Bauzeit ist die Rosette mit einer Schutzkappe abzudecken.
Der Fenstergriff ist mit einem Schließzylinder auszustatten. Der Fenstergriff ist erst nach Abschluss der Fenstermontage beziehungsweise vor der Gebrauchsabnahme der Fenster zu montieren.

SCHÜCO Art.-Nr.: 247656
Farbton: C0
Werkstoff: Alu

Funktionsbeschreibung:
Grundstellung
Ein Öffnen des Fensters wird verhindert.

Leitfabrikat: Schüco oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 2,000 St.

**3.20 Fenstertür-System barrierefrei, B 1,51 m, H 2,88 m**
Hochwärmegedämmtes Aluminium Fenstertür-System mit Barrierefreiheit (Nullschwelle) nach DIN 18040-2, mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte Moosgummi-Doppelhohlkammer-Mitteldichtung.
Das System ist mit rechteckigen Glasleisten auszustatten.
Die Montage der Glasleisten erfolgt mittels toleranzausgleichenden Kunststoffhaltern.
Wärmegedämmtes im Bereich des Fußbodenaufbaues eingelassenes Schwellenprofi mit Abdeckprofil zum Verschließen der Schwelle. Diese Abdeckung ist auf das Niveau der Oberkante des Fertigfußboden zu montieren. Die Schwelle ist im Bereich des Fußbodenaufbaus auf die Höhe des Fußbodenaufbaus mit einer Rahmenverbreiterung auszufüllen.
Die Position der Profile wird über selbstlehrende Endstücke definiert, die kopfseitig über Kanäle mit den Abdeckprofilen verschraubt werden. Umlaufende Mitteldichtung mit Formecken bilde die Dichtebene zwischen Fensterflügel und Blendrahmen. Zusätzlich erfolgt eine untere Abdichtung mit einer automatisch Absenkdichtung. In dem Bodeneinstandsprofil ist eine Wasserrinne integriert die mittels einen Rückschlagventiles eine kontrollierte Ableitung sicherstellt und außerdem eine Schlagregendichtheit bis 300 / 600 Pa (Abhängig von der Höhe des Einbautief des Bodenprofils) gewährleistet.

Profilbautiefen:
Blendrahmen, Pfosten, Riegel 75 mm
Flügelrahmen 85 mm

Profilansichtsbreiten:
Blendrahmen, unten 104 mm
Blendrahmen, seitlich und oben 79 mm
Einsatzblendrahmen 44 mm
Pfosten 94 mm
Riegel 94 mm
Flügelrahmen (Fenstertür) 61 mm

Die Barrierefreien Durchgangselemente mit Nullschwelle müssen nach ift-Richtlinie BA-01/1 2018-10 eine Überrollbarkeit der Klasse 6 erreichen.

Verglasung:
Verglasung sämtlicher Elemente mit bruchsicherem Glas (VSG). Die Verglasung muss den Vorschriften für Verglasungen in Kinderkrippen und Kindergärten entsprechend ausgeführt werden.

Maße Fenstertür-System
Gesamtmaß: B 1,51 m x H 2,88 m
Das Element ist als geteiltes Element mit einem Riegel im Bereich des Oberlichtes auszustatten. Das Fenstertür-System ist im unteren Bereich mit 1 Drehflügel zu liefern. Der Oberlichtteil erhält 1 Kippelement. Die Teilung ist so zu wählen, dass die in gesonderter Position beschriebenen Oberlichtbänder (H 67 cm) in einer Linie mit der Teilung des Fenstertür-Systems liegen.
Dreh-Flügel sind absperrbar auszuführen.

Leitfabrikat: Schüco AWS 75.SI+ oder gleichwertig

vom Bieter anbegotenes System:

____________________________________________________

D-Fenstertür Beschlag, barrierefreie Schwelle Schüco AvanTec SimplySmart

Ausstattung aller Fenstertüren mit BF 111 D-Fenstertür Beschlag, barrierefreie Schwelle Schüco AvanTec SimplySmart
Verdecktliegender Dreh-Beschlag mit Einhandbedienung, für Flügellasten bis 60/130/160 kg und einem Öffnungswinkel in Drehstellung von 90°/180° und geringeren Bedienkräfte nach DIN 18040-2

Konstruktionsmerkmale:
Der Beschlag ist mit einer in Drehstellung wirksamen Fehlbedienungssperre ausgestattet.
Die Anzahl und Ausführung der Verriegelungspunkte und sonstigen Beschlagteile ist in Abhängigkeit der Größe des Flügels und der Belastung, Anhand der Systemvorgaben vorzunehmen.
Die Öffnungsweite der Flügel in Drehstellung beträgt maximal 180°. Durch Montage eines zusätzlichen Anschlages kann der Öffnungswinkel, der Einbausituation angepasst, auf 90° begrenzt werden.
Korrosionsschutz des Grundbeschlages nach DIN EN 1670: Klasse 5
Bedienkräfte nach DIN EN 13115: Klasse 1
Dauerfunktion nach DIN EN 12400: Klasse 2
Der Beschlag ist zusätzlich mit einer Verriegelung senkrecht (Band- und Griffseite), einem Rollschnäpper und einem Türziehgriff auszustatten.
Leitfabrikat: Schüco oder gleichwertig

vom Bieter anbegotenes System:

____________________________________________________

Fenstergriff abschließbar, mit verdecktliegendem Getriebe

Ausstattung aller Drehflügel mit BF 904 Fenstergriff abschließbar, mit verdecktliegendem Getriebe
Das Getriebe wird in den Falz eingebaut. Die Befestigung des Getriebes erfolgt mittels einer raumseitig aufgeschraubten, Rosette. Die Befestigungsschrauben werden durch den - später zu montierenden - Fenstergriff abgedeckt. Während der Bauzeit ist die Rosette mit einer Schutzkappe abzudecken.
Der Fenstergriff ist mit einem Schließzylinder auszustatten. Der Fenstergriff ist erst nach Abschluss der Fenstermontage beziehungsweise vor der Gebrauchsabnahme der Fenster zu montieren.

SCHÜCO Art.-Nr.: 247656
Farbton: C0
Werkstoff: Alu

Funktionsbeschreibung:
Grundstellung
Ein Öffnen des Fensters wird verhindert.

Leitfabrikat: Schüco oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 1,000 St.

**3.30 Fenstersystem (Treppenraum), B 3,00 m, H 2,88 m**
Hochwärmegedämmtes Aluminium Fenster-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden. Zusätzlich ist die Verglasung im Treppenhaus absturzsicher auszuführen.

Maße System
Gesamtmaß: B 3,00 m x H 2,88 m
Das Element ist als geteiltes Element mit mittigem Pfosten und einem Riegel im Bereich des Oberlichtes auszustatten. Das System ist im unteren Bereich mit 2 festverglasten Elementen zu liefern. Der Oberlichtteil erhält 2 Kippelemente. Die Teilung ist so zu wählen, dass die in gesonderter Position beschriebenen Oberlichtbänder (H 67 cm) in einer Linie mit der Teilung des Fenstertür-Systems liegen.

Leitfabrikat: Schüco AWS 75.SI+ oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung,
die Bedienbarkeit auf Höhe des Treppenpodests ist zu gewährleisten.

Die Betätigung erfolgt mit einem Handhebel (Softform). Die abgedeckte Zugstange ist bis auf ca. 1.400 mm über OKF herunterzuführen.

SCHÜCO Art.-Nr.: 223234
Farbton: C0
Werkstoff: Alu

Leitfabrikat: Schüco SimplySmart OL-200 oder gleichwertig

vom Bieter anbegotenes System:

____________________________________________________
Menge: 1,000 St.

**3.40 Fenstersystem (Oberlichtband), B 3,00 m, H 0,67 m**
Hochwärmegedämmtes Aluminium Fenster-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden.

Maße Fenster-System
Gesamtmaß: B 3,00 m x H 0,67 m
Das Element ist als 3-geteiltes Element mit Pfosten auszustatten. Das Fenster-System ist pro Feld mit 1 Dreh-Kippflügel zu liefern.

Leitfabrikat: Schüco AWS 75.SI+ oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 1,000 St.

### Hinweis 4 Fensterelemente 1.OG

**4.10 Fenstertür-System, B 2,77 m, H 2,85 m**
Hochwärmegedämmtes Aluminium Fenstertür-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Die Schwelle ist im Bereich des Fußbodenaufbaus auf die Höhe des Fußbodenaufbaus mit einer Rahmenverbreiterung auszufüllen.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden.

Maße Fenstertür-System
Gesamtmaß: B 2,77 m x H 2,85 m
Das Element ist als geteiltes Element mit mittigem Pfosten und einem Riegel im Bereich des Oberlichtes auszustatten. Das Fenstertür-System ist im unteren Bereich mit 2 Drehflügeln zu liefern. Der Oberlichtteil erhält 2 Kippelemente. Die Teilung ist so zu wählen, dass die in gesonderter Position beschriebenen Oberlichtbänder (H 67 cm) in einer Linie mit der Teilung des Fenstertür-Systems liegen.
Dreh-Flügel sind absperrbar auszuführen.

Leitfabrikat: Schüco AWS 75.SI+ oder gleichwertig

vom Bieter anbegotenes System:

____________________________________________________

D-Beschlag 130/160 kg Schüco AvanTec SimplySmart

Ausstattung aller Drehflügel mit BF 107 D-Beschlag 130/160 kg Schüco AvanTec SimplySmart
Verdecktliegender Dreh-Beschlag mit Einhandbedienung, für Flügellasten bis 130/160 kg und einem Öffnungswinkel in Drehstellung von 90°/180°

Konstruktionsmerkmale:
Der Beschlag ist mit einer in Drehstellung wirksamen Fehlbedienungssperre ausgestattet. Scheren- und Ecklager sind verdecktliegend im Falz eingebaut. Alle Verriegelungspunkte sind mit Schließrollen auszuführen.
Die Anzahl und Ausführung der Verriegelungspunkte (Riegelstücke) ist in Abhängigkeit der Größe des Flügels und der Belastung, Anhand der Systemvorgaben vorzunehmen. Die untere griffseitige Eckumlenkung muss mit einem Entlastungslager ausgeführt werden.
Die Verriegelung an diesem Punkt erfolgt über einem im Auflaufbock integrierten Verschlusspunkt mit Schließrolle. Die Öffnungsweite der Flügel in Drehstellung beträgt maximal 180°. Durch Montage eines zusätzlichen Anschlages kann der Öffnungswinkel, der Einbausituation angepasst, auf 90° begrenzt werden.
Korrosionsschutz des Grundbeschlages nach DIN EN 1670: Klasse 5
Bedienkräfte nach DIN EN 13115: Klasse 1
Dauerfunktion nach DIN EN 12400: Klasse 2

Leitfabrikat: Schüco AvanTec SimplySmart oder gleichwertig

vom Bieter anbegotenes System:

____________________________________________________

Fenstergriff abschließbar, mit verdecktliegendem Getriebe

Ausstattung aller Drehflügel mit BF 904 Fenstergriff abschließbar, mit verdecktliegendem Getriebe
Das Getriebe wird in den Falz eingebaut. Die Befestigung des Getriebes erfolgt mittels einer raumseitig aufgeschraubten, Rosette. Die Befestigungsschrauben werden durch den - später zu montierenden - Fenstergriff abgedeckt. Während der Bauzeit ist die Rosette mit einer Schutzkappe abzudecken.
Der Fenstergriff ist mit einem Schließzylinder auszustatten. Der Fenstergriff ist erst nach Abschluss der Fenstermontage beziehungsweise vor der Gebrauchsabnahme der Fenster zu montieren.

SCHÜCO Art.-Nr.: 247656
Farbton: C0
Werkstoff: Alu

Funktionsbeschreibung:
Grundstellung
Ein Öffnen des Fensters wird verhindert.

Leitfabrikat: Schüco oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 2,000 St.

**4.20 Brüstungsicherung: Französicher Balkon, B 2,77 m**
Brüstungssicherungen
Französischer Balkon Schüco BALMERO oder gleichwertig

Vollkommen transparente Absturzsicherung mittels VSG-Glasscheibe

Konstruktionsmerkmale:
Vollkommen transparente Absturzsicherung nach DIN 18008-1 - 4, (TRAV)
Ausführung ohne Glasüberstand
Brüstungshöhe: 1,00m
Brüstungsbreiten: 2,77 m
Glasdicken in 10, 12 und 16 mm als VSG einsetzbar, Bemessung der erforderlichen Glasdicke ist vom AN zu erbringen
Befestigung des Lisenenprofils am Fensterblendrahmen
System passend für vorgenanntes System bzw. vom Bieter angebotenes System
Mit Allgemeinem bauaufsichtlichem Prüfzeugnis (AbP), geprüfter Typenstatik für Glas, Tragprofil und Befestigung an Fensterblendrahmen und LGA geprüfter Sicherheit.

Zubehör:
inkl. Glaskantenschutzprofil

Bei der vom AN zu erbringenden Planung und Dimensionierung der Absturzsicherung sind alle Vorschriften der geltenden Landesbauordnung (LBO), die ETB-Richtlinien, TRLV und die Arbeitsstätten-Richtlinie zu beachten!
Darüber hinaus sind grundsätzlich zu beachten:
Verordnungen für spezielle Anwendungsfälle, wie Versammlungsstätten-VO, Arbeitsstätten-VO, BG-Vorschriften, die allgemein anerkannten Regeln der Technik (a.a.R.d.T), z. B. DIN Normen sowie sonstige fachspezifische Richtlinien und Empfehlungen, wie z. B. die ETB-Richtlinie "Bauteile die gegen Absturz sichern” usw.

Brüstungsverglasung
Einfachverglasungen
VSG einschalig (absturzsichernd) für Schüco Balkonbrüstung oder gleichwertiges System

GT 712 VSG einschalig (absturzsichernd) für Schüco Balkonbrüstung
Verglasung entsprechend den Regeln der TRAV für Brüstungen der Kategorie B.

Füllung aus Glasscheiben aus VSG aus ESG oder TVG, mit 1-seitiger Lagerung der Scheiben im Fußpunkt.

Dicke: nach TRAV entsprechend Lastfall (20,5 mm bis 26,5 mm möglich)

Es dürfen nur zugelassene Materialien eingesetzt werden.
Es gelten die ETB-Richtlinie "Bauteile, die gegen Absturz sichern", Ergebnisse entsprechender Bauteil-Versuche (Pendelschlag) oder allgemeine bauaufsichtliche Zulassungen.

Leitfabrikat: Schüco oder gleichwertig

vom Bieter anbegotenes System:

____________________________________________________
Menge: 2,000 St.

**4.30 Fenstertür-System, B 1,51 m, H 2,85 m**
Hochwärmegedämmtes Aluminium Fenstertür-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Die Schwelle ist im Bereich des Fußbodenaufbaus auf die Höhe des Fußbodenaufbaus mit einer Rahmenverbreiterung auszufüllen.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden.

Maße Fenstertür-System
Gesamtmaß: B 1,51 m x H 2,88 m
Das Element ist als geteiltes Element mit einem Riegel im Bereich des Oberlichtes auszustatten. Das Fenstertür-System ist im unteren Bereich mit 1 Drehflügel zu liefern. Der Oberlichtteil erhält 1 Kippelement. Die Teilung ist so zu wählen, dass die in gesonderter Position beschriebenen Oberlichtbänder (H 67 cm) in einer Linie mit der Teilung des Fenstertür-Systems liegen.
Dreh-Flügel sind absperrbar auszuführen.

Leitfabrikat: Schüco AWS 75.SI+ oder gleichwertig

vom Bieter anbegotenes System:

____________________________________________________

D-Beschlag 130/160 kg Schüco AvanTec SimplySmart

Ausstattung aller Drehflügel mit BF 107 D-Beschlag 130/160 kg Schüco AvanTec SimplySmart
Verdecktliegender Dreh-Beschlag mit Einhandbedienung, für Flügellasten bis 130/160 kg und einem Öffnungswinkel in Drehstellung von 90°/180°

Konstruktionsmerkmale:
Der Beschlag ist mit einer in Drehstellung wirksamen Fehlbedienungssperre ausgestattet. Scheren- und Ecklager sind verdecktliegend im Falz eingebaut. Alle Verriegelungspunkte sind mit Schließrollen auszuführen.
Die Anzahl und Ausführung der Verriegelungspunkte (Riegelstücke) ist in Abhängigkeit der Größe des Flügels und der Belastung, Anhand der Systemvorgaben vorzunehmen. Die untere griffseitige Eckumlenkung muss mit einem Entlastungslager ausgeführt werden.
Die Verriegelung an diesem Punkt erfolgt über einem im Auflaufbock integrierten Verschlusspunkt mit Schließrolle. Die Öffnungsweite der Flügel in Drehstellung beträgt maximal 180°. Durch Montage eines zusätzlichen Anschlages kann der Öffnungswinkel, der Einbausituation angepasst, auf 90° begrenzt werden.
Korrosionsschutz des Grundbeschlages nach DIN EN 1670: Klasse 5
Bedienkräfte nach DIN EN 13115: Klasse 1
Dauerfunktion nach DIN EN 12400: Klasse 2

Leitfabrikat: Schüco AvanTec SimplySmart oder gleichwertig

vom Bieter anbegotenes System:

____________________________________________________

Fenstergriff abschließbar, mit verdecktliegendem Getriebe

Ausstattung aller Drehflügel mit BF 904 Fenstergriff abschließbar, mit verdecktliegendem Getriebe
Das Getriebe wird in den Falz eingebaut. Die Befestigung des Getriebes erfolgt mittels einer raumseitig aufgeschraubten, Rosette. Die Befestigungsschrauben werden durch den - später zu montierenden - Fenstergriff abgedeckt. Während der Bauzeit ist die Rosette mit einer Schutzkappe abzudecken.
Der Fenstergriff ist mit einem Schließzylinder auszustatten. Der Fenstergriff ist erst nach Abschluss der Fenstermontage beziehungsweise vor der Gebrauchsabnahme der Fenster zu montieren.

SCHÜCO Art.-Nr.: 247656
Farbton: C0
Werkstoff: Alu

Funktionsbeschreibung:
Grundstellung
Ein Öffnen des Fensters wird verhindert.

Leitfabrikat: Schüco oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 1,000 St.

**4.40 Brüstungsicherung: Französicher Balkon, B 1,51 m**
Brüstungssicherungen
Französischer Balkon Schüco BALMERO oder gleichwertig

Vollkommen transparente Absturzsicherung mittels VSG-Glasscheibe

Konstruktionsmerkmale:
Vollkommen transparente Absturzsicherung nach DIN 18008-1 - 4, (TRAV)
Ausführung ohne Glasüberstand
Brüstungshöhe: 1,00m
Brüstungsbreiten: 1,51 m
Glasdicken in 10, 12 und 16 mm als VSG einsetzbar, Bemessung der erforderlichen Glasdicke ist vom AN zu erbringen
Befestigung des Lisenenprofils am Fensterblendrahmen
System passend für vorgenanntes System bzw. vom Bieter angebotenes System
Mit Allgemeinem bauaufsichtlichem Prüfzeugnis (AbP), geprüfter Typenstatik für Glas, Tragprofil und Befestigung an Fensterblendrahmen und LGA geprüfter Sicherheit.

Zubehör:
inkl. Glaskantenschutzprofil

Bei der vom AN zu erbringenden Planung und Dimensionierung der Absturzsicherung sind alle Vorschriften der geltenden Landesbauordnung (LBO), die ETB-Richtlinien, TRLV und die Arbeitsstätten-Richtlinie zu beachten!
Darüber hinaus sind grundsätzlich zu beachten:
Verordnungen für spezielle Anwendungsfälle, wie Versammlungsstätten-VO, Arbeitsstätten-VO, BG-Vorschriften, die allgemein anerkannten Regeln der Technik (a.a.R.d.T), z. B. DIN Normen sowie sonstige fachspezifische Richtlinien und Empfehlungen, wie z. B. die ETB-Richtlinie "Bauteile die gegen Absturz sichern” usw.

Brüstungsverglasung
Einfachverglasungen
VSG einschalig (absturzsichernd) für Schüco Balkonbrüstung oder gleichwertiges System

GT 712 VSG einschalig (absturzsichernd) für Schüco Balkonbrüstung
Verglasung entsprechend den Regeln der TRAV für Brüstungen der Kategorie B.

Füllung aus Glasscheiben aus VSG aus ESG oder TVG, mit 1-seitiger Lagerung der Scheiben im Fußpunkt.

Dicke: nach TRAV entsprechend Lastfall (20,5 mm bis 26,5 mm möglich)

Es dürfen nur zugelassene Materialien eingesetzt werden.
Es gelten die ETB-Richtlinie "Bauteile, die gegen Absturz sichern", Ergebnisse entsprechender Bauteil-Versuche (Pendelschlag) oder allgemeine bauaufsichtliche Zulassungen.

Leitfabrikat: Schüco oder gleichwertig

vom Bieter anbegotenes System:

____________________________________________________
Menge: 1,000 St.

**4.50 Fenstersystem (Treppenraum), B 3,00 m, H 2,88 m**
Hochwärmegedämmtes Aluminium Fenster-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden. Zusätzlich ist die Verglasung im Treppenhaus absturzsicher auszuführen.

Maße System
Gesamtmaß: B 3,00 m x H 2,85 m
Das Element ist als geteiltes Element mit mittigem Pfosten und einem Riegel im Bereich des Oberlichtes auszustatten. Das System ist im unteren Bereich mit 2 festverglasten Elementen zu liefern. Der Oberlichtteil erhält 2 Drehelemente zur Entrauchung des Treppenhauses. Die Teilung ist so zu wählen, dass die in gesonderter Position beschriebenen Oberlichtbänder (H 67 cm) in einer Linie mit der Teilung des Fenstertür-Systems liegen.

Leitfabrikat: Schüco AWS 75.SI+ oder gleichwertig

vom Bieter anbegotenes System:

____________________________________________________

RWA-Ausstattung für beide Öffnungsflügel (Oberlichte) Schüco K-Antrieb

BF 750 Schüco K-Antrieb D6 DriveTec 230V AC für Drehfenster, oder gleichwertig
Kettenantrieb für Lüftungsanwendungen geeignet für Profilanbau mit intelligenter, programmierbarer Mikroprozessortechnik.

Technische Daten:
Bemessungsspannung: 230 V AC
Abschaltstrom: max. 0,2 A
Einschaltdauer: ED 30 % (10 Min.)
Schutzart: IP 32
Parallel schaltbare Antriebe: max. 8
Hublänge: 800 mm
Hubgeschwindigkeit: ca. 8 mm/s (bei 24 V DC, 2/3 Kraft)
Max. Schub- / Zugkraft: 600 N
Ausstellmechanismus: Kette aus Edelstahl
Gehäuse: Aluminiumprofil Eloxiert (E6/C-0) (B x H): 56 x 40 mm
Anschlusskabel: Silikon, halogenfrei, ca. 5 m lang
Inkl. Konsolen und Zubehör

Schüco RWA-Systeme, (Öffnung zur Rauchableitung ("RA"))
Ausführung gemäß der aktuellen Zusammenfassung der Erstprüfungen des Systemgebers.
Profilbautiefen und Ansichten: siehe System- und Positionsbeschreibungen.
Zur Gewährleistung der störungsfreien und bestimmungsgemäßen Funktion der Fenster als Bestandteil einer sicherheitstechnischen Anlage ist die Verwendung von den auf das eingesetzte Antriebssystem abgestimmten Steuerungs- und Meldeeinrichtungen des Systemgebers erforderlich.
Es dürfen nur zum System gehörende Beschläge eingesetzt werden (Art und Ausführung wird gesondert beschrieben). Weiterhin sind die RWA-Anlagen mit den jeweils zum beschriebenen System gehörenden Bändern auszustatten. Die erforderliche Anzahl ist den Bemessungstabellen des System-Herstellers zu entnehmen.

Leitfabrikat: Schüco oder gleichwertig

vom Bieter anbegotenes System:

____________________________________________________
Menge: 1,000 St.

**4.60 Fenstersystem (Oberlichtband), B 3,00 m, H 0,67 m**
Hochwärmegedämmtes Aluminium Fenster-System mit 75 mm Grundbautiefe, siehe Systemskizzen (Ansicht/Schnitte/Grundrisse)

Beschrieben ist das System Schüco AWS 75.SI+(Leitfabrikat). Dem Bieter steht es frei, ein gleichwertiges System anzubieten. Die Gleichwertigkeit des angebotenen Systems ist nachzuweisen.

Konstruktionsmerkmale:
Raumseitig aufschlagender Flügelrahmen mit 10 mm Flächenversatz zur Rahmenebene, Außenseite flächenbündig.
Wärmedämmende Isolierstege mit drei Hohlkammern bilden den Anschlag für die koextrudierte, mit einem Schaumkern ausgestattete Doppelhohlkammer-Mitteldichtung.
Das System ist mit rechteckigen Glasleisten auszustatten.
Die Montage der Glasleisten erfolgt mittels toleranzausgleichenden Kunststoffhaltern.
Das Element ist über die gesamte Breite mit einer Fensterbank gemäß Vorbeschrieb zu liefern und einzubauen.

Profilbautiefen:
Blendrahmen, Pfosten, Riegel 75 mm
Flügelrahmen 85 mm

Profilansichtsbreiten:
Blendrahmen, unten 104 mm
Blendrahmen, seitlich und oben 79 mm
Einsatzblendrahmen, 44 mm
Pfosten 94 mm
Riegel 94 mm
Flügelrahmen (Fenster) 41 mm
Flügelrahmen (Fenstertür) 51 mm
Stulpprofil 67 mm

Verglasung:
Verglasung sämtlicher Elemente mit bruchsicherem Glas (VSG). Die Verglasung muss den Vorschriften für Verglasungen in Kinderkrippen und Kindergärten entsprechend ausgeführt werden.

Maße Fenster-System
Gesamtmaß: B 3,00 m x H 0,67 m
Das Element ist als 3-geteiltes Element mit Pfosten auszustatten. Das Fenster-System ist pro Feld mit 1 Kippflügel zu liefern.

Leitfabrikat: Schüco AWS 75.SI+ oder gleichwertig

vom Bieter anbegotenes System:

____________________________________________________

BF 131 Oberlicht-Beschlag SimplySmart OL-200
Ausstattung aller Oberlichte mit BF 131 Oberlicht-Beschlag SimplySmart OL-200
Oberlichtbeschlag mit einer oder mehreren querliegenden Scheren. Die Scheren können durch die Betätigung eines Druckknopfes ausgehängt werden. Die Öffnungsweite beträgt ca. 200 mm. Das maximale Flügelgewicht beträgt 80 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.
Korrosionsschutz des Grundbeschlages nach DIN EN 1670: Klasse 3

Leitfabrikat: Schüco SimplySmart OL-200 oder gleichwertig

vom Bieter anbegotenes System:

____________________________________________________

BF 941 Handhebel SimplySmart OL 200 mit Eckumlenkung
Ausstattung aller Oberlichte mit BF 941 Handhebel SimplySmart OL 200 mit Eckumlenkung

Die Betätigung erfolgt mit einem Handhebel (Softform). Die abgedeckte Zugstange ist bis auf ca. 1.400 mm über OKF herunterzuführen.

SCHÜCO Art.-Nr.: 223234
Farbton: C0
Werkstoff: Alu

Leitfabrikat: Schüco SimplySmart OL-200 oder gleichwertig

vom Bieter anbegotenes System:

____________________________________________________
Menge: 1,000 St.

### Hinweis 5 Stundenlohnarbeiten, Einstellen von Fenstern

**5.10 Stundensatz Vorarbeiter**
*** Bedarfsposition mit GB
Arbeiten, welche nicht in den Positionen erfaßt sind und gegen Nachweis zur Ausführung kommen:
Vorarbeiter
Menge: 5,000 h
USt %: 16,00

**5.20 Stundenlohn Facharbeiter**
*** Bedarfsposition mit GB
Arbeiten, welche nicht in den Positionen erfaßt sind und gegen Nachweis zur Ausführung kommen:
Facharbeiter
Menge: 10,000 h
USt %: 16,00

**5.30 Stundenlohn Helfer**
*** Bedarfsposition mit GB
Arbeiten, welche nicht in den Positionen erfaßt sind und gegen Nachweis zur Ausführung kommen:
Helfer
Menge: 10,000 h
USt %: 16,00

**5.40 Einstellen aller Fenster**
*** Pauschalposition
*** Bedarfsposition ohne GB
Im Rahmen der vorgenannten Positionen zu Fenstern im EG und 1.OG sind alle Fenster einzustellen.
Gegebenenfalls ist ein erneutes Einstellen der Fenster vor der Inbetriebnahme der Einrichtung erforderlich. Die Arbeiten kommen nur auf gesonderte Anweisung des Bauherrn zur Ausführung. Die Arbeiten sind als Pauschale inkl. Anfahrt, Arbeitszeit und sämtlicher Geräte/Werkzeuge anzubieten.
Menge: 1,000 psch

USt %: 19,00
